# Bodenbelagsarbeiten
Angebotsaufforderung (GAEB 90, DA83)
Währung: EUR

## Zusätzlicher Text
Allgemeine Vorbemerkungen

In einem dreigeschossigem Schulgebäude Poststraße 15, in Falkensee
sollen verschiedene Räume für unterschiedliche Nutzungen ertüchtigt
werden.

Die Bodenbelagsarbeiten zur Raumertüchtigung finden in 7 Räumen des
Altbaus (EG), die als Hort-, Klassen- und Büroräume genutzt werden sowie
in 2 Räumen des Neubaus (KG), die als WAT-Räume genutzt werden sollen,
statt.

In den besagten Teilbereichen der Schule besteht Baufreiheit, alle Räume

sind leergezogen. Im übrigen Teil des Gebäudes findet eine
Ferienbetreuung statt.
Außer den hier beschriebenen Bodenbelagarbeiten finden auch Maler-,
Trockenbau-, Elektrotechnik- und Sanitärarbeiten statt.

Vor Arbeitsbeginn hat sich der Auftragnehmer über die am Objekt
anzutreffenden Gegebenheiten zu informieren.

Leistungsumfang:

Die Ausschreibung beinhaltet die vollständige Verlegung des
ausgeschriebenen Bodenbelags der nachfolgend aufgeführten Räume im
obengenannten Gebäude:
Neubau, KG, R. 07 & R 08
Altbau, EG, R. E51, E53, E54, E55, E56, E70, E71,

Vorgenannte Arbeiten werden auf der Grundlage der VOB Teil C aktuelle
Ausgabe DIN 18365 Bodenbelagsarbeiten

und gemäß dem nachfolgenden Leistungsverzeichnis Fix und Fertig
ausgeführt, sowie nach den anerkannten Regeln der Baukunst beauftragt.

Zusätzliche Bestimmungen:

Die Ausarbeitung dieses Kostenangebotes durch den Bieter ist für den
Auftraggeber kostenlos.

Sämtliche angegebenen Maße des Leistungsverzeichnisses sind vom AN vor
Ausführung am Bau zu prüfen.
Alle Arbeiten sind durch geeignete Maßnahmen weitestgehend staubfrei
auszuführen.

Lärmintensive Arbeiten sind mit der Bauleitung abzustimmen.

Alle Arbeiten sind so durchzuführen, dass angrenzende Bauteile und
Installationen nicht beschädigt werden.

Alle Nebenleistungen sind, soweit nicht als eigene Position
ausgeschrieben, in die Einheitspreise einzukalkulieren und werden nicht
gesondert vergütet.

Notwendige Absperr- und Sicherungsmaßnahmen werden nicht extra
ausgeschrieben. Die Kosten hierfür sind anteilig in die Angebotspreise
der einzelnen Positionen einzurechnen. Die Sicherung seiner eigenen, zur
Baustelle angefahrenen Materiallieferungen sowie der Werkzeuge, Gerüste,
Geräte und der gesamten Baustelleneinrichtung gehen ausschließlich zu
Lasten des Unternehmens. Irgendwelche Ersatzansprüche bei Verlusten
werden vom Auftraggeber nicht anerkannt.

Die Benutzung vorhandener sanitärer Einrichtungen im Gebäude ist
möglich. Im Innenbereich des Gebäudes wird ein Bauwasser- und
Baustromanschluss zur Verfügung gestellt.

Sämtliche Abrissmaterialien werden Eigentum des AN und sind auf dessen
Rechnung fachgerecht zu entsorgen. Auf Verlangen des Bauherrn sind evtl.
Nachweise zur Schuttentsorgung zu erbringen. Sollte dies nicht
geschehen, ist die Bauleitung berechtigt, ohne Extraaufforderung, im
Zuge des Gesamtablaufes, die Baureinigung auf Kosten des Auftragnehmers
vorzunehmen.

Mehrmalige Arbeitsunterbrechungen werden nicht extra vergütet.

Alle allgemeinen und gewerkespezifischen Arbeitschutzbestimmungen und
Richtlinien sind anzuwenden und einzuhalten.

Der Gewährleistungszeitraum wird entsprechend der aktuellen Fassung der
VOB geregelt und beginnt einen Tag nach der mängelfreien Abnahme der
beauftragten Leistungen.

Gerichtsstand für alle Streitigkeiten aus dem Werksvertrag ist Rathenow.

## Bodenbelagsarbeiten
Datum: 17.04.26

### Bereich 1 Bodenbelagsarbeiten

#### Abschnitt 1.1 Vorbereitung/Abbruch

**1.1.10 Baustelle einrichten, vorhalten & entfernen**
Menge: 1,000 psch

**1.1.20 Parkettbodenbelag entfernen K08**
Parkettbodenbelag entfernen

Parkettbodenbelag, vollflächig verklebt, entfernen,
Unterboden von Kleberresten reinigen,
Bauschutt entsorgen.
Material wird Eigentum des AN.

Ausbauort: Raum K08 im KG - Neubau
Menge: 42,000 m²

**1.1.30 Nadelvlies mit Rückenbesch.,verkl.,abbr. und ents.**
Bodenbelag Nadelvlies mit Rückenbeschichtung verklebt,
einschließlich aller Profile und Sockelleisten ausbauen
und fachgerecht entsorgen.
Alle für den Neubelag hinderlichen Reste entfernen.
Material wird Eigentum des AN.

Ausbauort: Raum E51, E54, E55, E70, E71 EG- Altbau
Menge: 205,000 m²

**1.1.40 Linoleum o. Rückenbesch, verklebt, abbr. und ents.**
Bodenbelag Linoleum verklebt,
einschließlich aller Profile und Sockelleisten ausbauen
und fachgerecht entsorgen.
Alle für den Neubelag hinderlichen Reste entfernen.
Material wird Eigentum des AN.

Ausbauort: Raum EF53, E53, E56 EG- Altbau
Menge: 90,000 m²

**1.1.50 Untergrund vorbereiten K07 & K08**
Untergrund vorbereiten

Untergrund zur Verlegung des Bodenbelages wie folgt
vorbereiten:

Untergrund vollflächig spachteln und schleifen, inkl.
Ausgleichen von geringen Unebenheiten.
Untergrund: Estrich,
Spachteldicke: 1-5 mm,
Stuhlrolleneignung: ja,
Ableitfähig: ja,

Haftgrund aufbringen.
chem. Basis Haftgrund: Dispersion

angebotenes Fabrikat/Typ

'

....................................................'
(ist vom Bieter einzutragen !)

Einbauort: Raum K07 & K08 im KG - Neubau
Menge: 102,000 m²

**1.1.60 Untergrund vorbereiten**
Untergrund vorbereiten

Untergrund zur Verlegung des Bodenbelages wie folgt
vorbereiten:

Untergrund vollflächig spachteln und schleifen, inkl.
Ausgleichen von geringen Unebenheiten.
Untergrund: Estrich,
Spachteldicke: 1-5 mm,
Stuhlrolleneignung: ja,
Ableitfähig: ja,

Haftgrund aufbringen.
chem. Basis Haftgrund: Dispersion

angebotenes Fabrikat/Typ

'

....................................................'
(ist vom Bieter einzutragen !)

Einbauort: Raum E51, EF53, E53, E54, E55, E56, E70, E71
im EG - Altbau
Menge: 295,000 m²

#### Abschnitt 1.2 Bodenbelag einbauen

**1.2.10 Bodenbelag Linoleum liefern und einbauen**
Bodenbelag Linoleum einbauen

Linoleum-Fußbodenbelag einbauen und verfugen.
Untergrund: Estrich,
Farbe: nach Wahl durch den Auftraggeber,
Brandverhalten DIN EN 13501: Cfl-s1,
Stuhlrolleneignung: ja,
Perman. antistatisch: ja,
Zigarettenglutbeständig: ja,
Kleber chem. Basis: Dispersion,
Giscode: D 1,
Emicode: EC 1,
Kleber: fabrikatskompatibel,
Ausführung: Bahnenbelag,
Belagdicke: 2,5 mm,

Verfugung: 4 mm Schmelzschweißdraht,
Farbe der Verfugnung: farbtongleich zum Belag

angebotenes Fabrikat/Typ

'

....................................................'
(ist vom Bieter einzutragen !)

Einbauort: Raum E51, EF53, E53, E54, E55, E56, E70, E71
im EG - Altbau
Menge: 397,000 m²

**1.2.20 Sockelleisten Kunststoff/Kern**
Sockelleisten Kunststoff/Kern

Sockelleiste Kunststoff/Kern 100 mm,
Sockelleiste aus Kunststoff als Kernleiste,
Untergrund: MW + Putz, Sockelhöhe 100 mm
Farbe: nach Wahl durch den Auftraggeber,
Kleber: Dispersion

angebotenes Fabrikat/Typ

'

....................................................'
(ist vom Bieter einzutragen !)

Einbauort: Raum E51, EF53, E53, E54, E55, E56, E70, E71
im EG - Altbau
Menge: 275,000 lfm

#### Abschnitt 1.3 Stundenlohnarbeiten

**1.3.10 Stundenlohn Facharbeiter**
Menge: 1,000 Std.

**1.3.20 Stundenlohn Helfer**
Menge: 1,000 Std.

USt %: 19,00
